# Erneuerung Garagendach
Angebotsaufforderung (GAEB 90, DA83)
Währung: EUR

## Erneuerung Garagendächer Hinterhof
Datum: 20.02.26

### Bereich 01 Vorbemerkungen

*Hinweis*
BAUVORHABEN :  Paunsdorfer Str. 33-37
  04316 Leipzig

GEWERK:  Dachdeckerarbeiten
  Gerüstarbeiten

Leistung:  Dachflächenerneuerung Hinterhofgaragen

Beschreibung:  Abbruch alter Dachhaut bis auf Sparren
  Neueindeckeung des Dachs  Erneuerung der
Regenrinnen

Geplanter Beginn:  01.06.2026
Geplante Fertigstellung:  10.07.2026

Wichtiger Hinweis zur Bauausführung

Durch eine Durchfahrt ist Zugang mit Kraftfahrzeugen
teilweise möglich.

Ein vorheriger Besichtigungstermin wird empfohlen und
kann mit der Bauleitung Herrn Jäger, 0151 58 05 21 70
telefonisch vereinbart werden.

*Hinweis*
A) ALLGEMEINE VORBEMERKUNGEN

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),

2. die sich anschließenden ""Allgemeine technische
Vorbemerkungen"" (B),

3. die sich anschließenden ""Besondere technische
Vorbemerkungen"" (für dieses Gewerk) (C),

4. die ""Zusätzliche Vertragsbedingungen für die
Ausführung von Bauleistungen Z-VOB/B"",

5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.

Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.

Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN

=======================================================
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung

z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
2  BESONDERER TEIL  -  Dachdeckungsarbeiten

2.1  Geltungsbereich und Ausführungsgrundlage

Der sachliche Geltungsbereich ergibt sich aus ATV/DIN
18338 - Dachdeckungs- und Dachabdichtungsarbeiten.

Ergänzend sind folgende ATV zu berücksichtigen:
DIN 18451  -  Gerüstbauarbeiten
DIN 18334  -  Zimmer- und Holzbauarbeiten (für
Lattungen und das Herstellen von Außenwandbekleidungen
mit Holzschindeln)
DIN 18339  -  Klempnerarbeiten (im Falle der
gleichzeitigen Ausführung von Dachklempnerarbeiten)

Die technische Ausführung ergibt sich aus den genannten
wie aus den im Folgenden aufgeführten Regelwerken.

Ergänzend zu den in VOB, Teil C aufgeführten Normen
gelten:
DIN 4102  -  Brandverhalten von Baustoffen und
Bauteilen
DIN 4108-3  -  Wärmeschutz und Energie-Einsparung in
Gebäuden - Teil 3: Klimabedingter Feuchteschutz;
Anforderungen, Berechnungsverfahren und Hinweise für
Planung und Ausführung
DIN 4109  -  Schallschutz im Hochbau, Anforderungen
und Nachweise
DIN 68365  -  Bauholz für Zimmerarbeiten;
Gütebedingungen
DIN 68800-3  -  Holzschutz; vorbeugender chemischer
Holzschutz
Normen der Reihe
DIN EN 501ff.  -  Dacheindeckungsprodukte aus
Metallblech
DIN EN 516  -  Vorgefertigte Zubehörteile für
Dacheindeckungen - Einrichtungen zum Betreten des
Daches - Laufstege, Trittflächen und Einzeltritte
DIN EN 517  -  Vorgefertigte Zubehörteile für
Dacheindeckungen - Sicherheitsdachhaken
DIN EN 534  -  Bitumen-Wellplatten
DIN EN 544  -  Bitumenschindeln mit mineralhaltiger
Einlage und/oder Kunststoffeinlage
DIN EN 546  -  Aluminium und Aluminiumlegierungen;
Folien
DIN EN 826  -  Wärmedämmstoffe für das Bauwesen -
Bestimmung des Verhaltens bei Druckbeanspruchung
DIN EN 1013  -  Lichtdurchlässige profilierte Platten
aus Kunststoff für einschalige Dacheindeckungen DIN EN
10088-1 - Nicht rostende Stähle - Teil 1: Verzeichnis
der nicht rostenden Stähle
DIN EN 10088-2  -  Nicht rostende Stähle - Teil 2:
Technische Lieferbedingungen für Blech und Band aus
korrosionsbeständigen Stählen für allgemeine Verwendung
DIN EN 10088-3  -  Nicht rostende Stähle - Teil 3:
Technische Lieferbedingungen für Halbzeug, Stäbe,
Walzdraht, gezogenen Draht, Profile und
Blankstahlerzeugnisse aus korrosionsbeständigen Stählen
für allgemeine Verwendung
DIN EN 12326  -  Schiefer- und andere
Natursteinprodukte für Dachdeckungen für überlappende
Dachdeckungen und Außenwandbekleidungen
VDI 2719  -  Schalldämmung von Fenstern und deren
Zusatzeinrichtungen

Zusätzlich zu beachtende Technische Regeln:
TRGS 521  -  Abbruch, Sanierungs- und
Instandhaltungsarbeiten mit alter Mineralwolle (2008)

Merkblatt des Stahl-Informations-Zentrums:
MB 191  -  Wellprofile aus Stahl

Das Regelwerk des Deutschen Dachdeckerhandwerks,
herausgegeben vom Zentralverband des Deutschen
Dachdeckerhandwerks e. V. (ZVDH).
Es gelten folgende Regelwerksteile:
-  Fachregeln Dachdeckungen
-  Fachregeln Metallarbeiten
-  Fachregeln Außenwandbekleidungen
-  sämtliche Merkblätter
-  sämtliche Hinweise

Berufsgenossenschaftliche Vorschriften und Regeln:
BG Bau Fachinfo Prävention  -  Umgang mit
Mineralwolle-Dämmstoffen

VdS-Richtlinien der VdS Schadenverhütung GmbH des
Gesamtverbandes der Deutschen Versicherungswirtschaft
(GDV):
VdS 2021  -  Brandschutz bei Bauarbeiten; Merkblatt
zur Schadenverhütung
VdS 2216  -  Brandschutzmaßnahmen für Dächer;
Merkblatt für die Planung und Ausführung

Es gelten jeweils die bei Auftragserteilung aktuellen
Fassungen des Dachdecker-Regelwerks, bei Widersprüchen
haben diese Vorrang vor den DIN-Vorschriften.

Soweit in der Leistungsbeschreibung auf Technische
Spezifikationen, z. B. nationale Normen, mit denen
Europäische Normen umgesetzt werden, europäische
technische Zulassungen, gemeinsame technische
Spezifikationen, internationale Normen, Bezug genommen
wird, werden auch ohne den ausdrücklichen Zusatz: "oder
gleichwertig", immer gleichwertige Technische
Spezifikationen in Bezug genommen.

2.2  Angaben zu Stoffen und Bauteilen

Für Befestigungsmittel und Kleineisenteile ist
feuerverzinktes Material zu verwenden.

Dachdeckungsmaterialien einschließlich der Formstücke
dürfen keine wesentlichen Farbunterschiede aufweisen.
Materialspezifische, geringe Abweichungen sind
zulässig.

Dachlatten müssen den Anforderungen von ATV DIN 18334,
Abschnitt 3.8 entsprechen.

Nägel zur Befestigung von Latten und Brettern müssen
eine Länge von mindestens der 2,5-fachen Holzdicke
haben und einen Flachkopf besitzen.

2.3  Angaben zur Ausführung

2.3.1  Allgemeines

Der Auftragnehmer hat die Einhaltung der
Regeldachneigung (= Mindestdachneigung) für die
ausgeschriebene Deckung zu prüfen, insbesondere an
Schleppdächern und Gauben.

Falls erforderlich, sind für einzubauendes Material die
Richtlinien der Hersteller grundsätzlich zu beachten.
Auf Verlangen sind Muster vorzulegen.

Sofern dem Leistungsverzeichnis keine Detailunterlagen
beigefügt sind, treffen die Pläne des Architekten in
erster Linie eine formale Gestaltungsaussage. Es bleibt
Aufgabe des Auftragnehmers, die Elementstöße,
Verbindungen, toleranzaufnehmenden Anschlüsse u. dgl.
nach Rücksprache mit dem Architekten und gemäß dem zu
erwartenden Gebrauchswert vorzunehmen.

Gegen Verschmutzungen und Beschädigungen anderer
Bauteile sowie zur Verhinderung von
Personen-Gefährdungen sind vom Auftragnehmer der
Verkehrssitte entsprechende und zumutbare Vorkehrungen
zu treffen (Abdeckungen, Hinweisschilder, Absperrungen,
Sicherheitsposten u. dgl.).

Nach Abschluss der Arbeiten sind Rinnen, Kehlen,
Fallrohre u. dgl. von Ziegelabfällen, Mörtelresten u.
ä. zu reinigen.

Abdeckungen und Ortausbildungen sind so zu gestalten,
dass durch ablaufendes Wasser an der Fassade keine
Schmutzränder entstehen können. Die Dicke der späteren
Bekleidung ist ggf. zu erfragen.

Für die Ausführung von Schneefanggittern hat der
Auftragnehmer unter Beachtung der Dachneigung, der
Dachlänge und des Schneegebietes die Stützendicke und
deren Abstände selbst festzulegen.

2.3.2  Lattung, Schalung

Falls die im Leistungsverzeichnis angegebenen Maße
durch das vom Bieter angebotene Fabrikat nicht zu
realisieren sind (z. B. für Ziegel, Dachfenster), hat
er das in seinem Angebot festzustellen und die
erforderlichen Maße für die Vorleistungen bekannt zu
geben (als Nebenangebot).

Dachlatten dürfen nicht über Brandwände geführt werden.
Ggf. sind die Latten zu unterbrechen und die Brandwand
mit Metallwinkeln zu überbrücken. Die Hohlräume
zwischen der Eindeckung der Oberseite der Brandwand
sind mit geeignetem Dämmmaterial zu verfüllen.

Stöße von Dachlatten auf Konterlatten sind mit einer
doppelten Konterlatte zu unterlegen.

2.3.3  Unterspannungen, Unterdeckungen, Unterdächer

Unterspannungen müssen - auch wenn sie diffusionsoffen
sind - Wasser führen können. Die Regensicherheit ist in
der Bauphase bei allen zu erwartenden Temperaturen zu
gewährleisten. Ist bei belüfteten
Steildachkonstruktionen eine nicht diffusionsoffene
Unterspannbahn ausgeschrieben (sd >0,3 m), so kann
stattdessen eine diffusionsoffene Bahn (sd </= 0,3 m)
verwendet werden, wenn auch damit die Regendichtheit
bei allen zu erwartenden Temperaturen während der
Bauphase des Daches gewährleistet wird.

Unterspannbahnen sind bei der Verarbeitung in der
kalten Jahreszeit so zu lagern, dass sie eine optimale
Verarbeitungstemperatur entsprechend den
Herstellerhinweisen haben. Sie sind in dieser Zeit in
kleineren Flächen und mit geringerem Durchhang zu
verlegen.

Beim verklebten Verlegen von
Unterspann-/Unterdeckbahnen in der kalten Jahreszeit
sind für die Verklebung bei niedrigen Temperaturen
geeignete Klebebänder zu verwenden.

Am First belüfteter Dächer muss die Unterspannung so
angebracht werden, dass die Wirkung des Lüftungsfirstes
nicht beeinträchtigt wird. Nicht diffusionsoffene
Unterspannbahnen sollten ca. 50 mm unterhalb des
Scheitelpunktes enden. Darüber ist eine den First
überdeckende Bahn mit Lüftungsöffnungen o.ä. zu
verlegen.

Traufseitig ist die Bildung von möglichen Wassersäcken
unbedingt zu vermeiden.

Wird ein wasserdichtes Unterdach über die Bauphase
hinaus gefordert (unbelüftete Konstruktion), sind die
Konterlatten in die wasserdichte Ausführung
einzubeziehen; Nähte und Stöße sind zu verkleben.

Bei Unterdeckungen sind evtl. aufgetretene Falten
aufzuschneiden und glattzulegen, inkl. der Dichtung des
Schnittes.

2.3.4  Dämmungen

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

Dampfbremsen und Dampfsperren sind konvektionsdicht zu
verlegen. Sie dürfen nicht lediglich mit Klammern
befestigt werden; sie sind zu kleben oder an den
Befestigungsstellen mit Dichtband zu versehen. Auch für
die Befestigung an Anschlüssen und Durchdringungen sind
im Regelfall Dichtungsbänder zu verwenden.
Montageschaum gilt nicht als konvektionsdicht.

Bei der normgerechten Bemessung von Lüftungsöffnungen
ist die Einengung bzw. Verminderung durch
Insektenschutzgitter zu beachten; der Nettoquerschnitt
ist einzuhalten.

Beim Umgang mit Mineralfaserdämmstoffen sind die Regeln
der BGBau Fachinfo Prävention Mineralwolle-Dämmstoffe
zu beachten.

Wärmedämmsysteme oder -elemente, die zusätzlich die
Funktion einer Unterspannung oder einer Unterdeckung
erfüllen, sind mit zusätzlichen herstellerbedingten
Maßnahmen an die Begrenzungslinien des Daches sowie an
Einbauten anzuschließen.

Dickenzunahme bei der Verwendung von Mineralwollematten
darf die Lüftung nicht behindern, ggf. sind
Distanzleisten einzubauen.

Dämmungen in Steildächern sind so anzubringen, dass ein
Abgleiten verhindert wird. Das gilt auch bei der
Verwendung von Dämmplatten und Dämmkeilen.

2.3.5  Dachziegeldeckung/Dachsteindeckung

Bei der Verwendung von Ortgangziegeln müssen diese
einen lichten Abstand von mindestens 10 mm von der
Außenhaut des Giebels haben. Andere Konstruktionen
müssen mindestens 30 mm Überstand haben. Bei der
Verwendung konischer Firstziegel ohne Falz muss die
Längsüberdeckung mindestens 40 mm betragen.

Bei Trauf- und Mansardgesimsen sollen die Gesimsbretter
u. dgl. erst nach der Deckung der Dachfläche
zugeschnitten und angebracht werden. Das gilt
entsprechend für Zahnleisten am Giebel.

Sind Ableitungen für Blitzschutz vorgesehen, sollen die
Ableitungsstützen zugleich mit der Deckung eingebaut
werden.

Ist ein Rinneneinhang (Traufblech) vorgesehen, sollen
die Ziegel der untersten Reihe nicht in die Rinne
hineinragen.

Die Anzahl der ausgeschriebenen Lüfterziegel gilt nur
als Richtwert. In Abhängigkeit vom angebotenen Fabrikat
sind so viel Lüfterziegel einzubauen, dass die nach DIN
4108-3 geforderten Werte erreicht werden. Das gilt
insbesondere bei unregelmäßigen Dachformen und für die
Lüftung von Walmflächen sowie bei Unterbrechungen durch
Einbauten.

Beim Schneiden von Platten ist darauf zu achten, dass
durch Rückstände keine Verfärbungen entstehen.

Elemente aus verschiedenen Chargen innerhalb einer
zusammenhängenden Fläche sind grundsätzlich nicht
zulässig. Ist es aus produkttechnischen Gründen
unvermeidbar, dass leichte Struktur- und
Farbunterschiede auftreten können, so sind die
Einzelteile aus verschiedenen Paletten zu entnehmen und
zu mischen. Der Bauherr ist vorher auf diesen Umstand
hinzuweisen und um sein Einverständnis zu ersuchen.

Die Sicherung provisorischer Abdeckungen ist besonders
auf der windabgewandten Seite der geneigten Dachfläche
und im Bereich von Durchdringungen der Dachhaut
vorzunehmen.

Die Verklammerung von Ziegeln ist, wenn keine Vorgabe
im Leistungsverzeichnis enthalten ist, nach den
einschlägigen Tabellen oder Einzelberechnung
entsprechend der Windzone und Dachneigung vorzunehmen.

Die für Ziegel erhobenen Forderungen bezüglich der
Verlegung, Lüftung u. dgl. gelten sinngemäß auch für
Betondachsteine.

2.3.6  Bitumenschindeldeckung

Befestigungsstifte müssen mindestens 25 mm, im Bereich
von First und Grat 30 mm lang sein, mit Flachkopf,
Kopfdurchmesser min. 9 mm.

Bei Dachneigungen über 60° sind die Schindeln
zusätzlich an den oberen Ecken zu befestigen; der
Austritt von Klebematerial muss in diesem Fall
ausgeschlossen sein.

Die Stoßfuge der Schindeln beträgt ca. 2 mm.

Anschlüsse an das Ortgangblech sind mit
wasserabweisendem Schrägschnitt auszuführen.

Aufgebogene oder umgelegte Schindeln sind insbesondere
bei Temperaturen unter 10° zu erwärmen.

Überdeckende Schenkel von Anschlussblechen oder
Einfassungen, auch Nockenbleche, müssen einen
Wasserfalz haben.

2.3.7  Schieferdeckung

Ist eine Schalung erforderlich, soll die Befestigung
der Platten jeweils auf einem Schalbrett erfolgen.

Die Gebindesteigung ist vom Auftragnehmer zu ermitteln.

2.3.8  Dachdeckung mit Profilblechen bzw.
Verbundplatten

Paletten sind gleichmäßig verteilt auf der Dachfläche
zu lagern. Die Lagerung hat entsprechend den
Herstellervorschriften zu erfolgen.

Die Kranentladung darf nur mit Kantenschutzwinkeln und
Gurten erfolgen.

Einschnitte sind gemäß Herstellervorschrift
nachzukonservieren.

2.3.9  Dachfenster

Anschlüsse von Dampfsperren und Unterspannungen sind
gemäß den Herstellerrichtlinien auszuführen.

Der Einbau von Wechseln im Dachverband ist in den
Bauplänen nur betreffs der Lage der Fenster
dargestellt. Die genauen Maße sind entsprechend dem
angebotenen Fabrikat und der erforderlichen
Brüstungshöhe selbst festzulegen.

Die Maße für die Wechsel sind dem Auftraggeber dann
mitzuteilen, wenn die Wechsel nicht selbst vom
Auftragnehmer eingebaut werden.

Werden die Fenster inkl. Futter ausgeschrieben, sind
typenspezifische Futter des Fensterherstellers
einzubauen, falls dieser solche anbietet. Das gilt nur,
wenn im Leistungsverzeichnis nicht anderes angegeben
wird.

Sofern in den Unterlagen zur Ausschreibung keine
anderen Forderungen erhoben werden, gilt die
Schallschutzklasse 2 nach VDI 2719.

Alle Metallteile müssen korrosionsgeschützt sein; das
gilt auch und besonders für verdeckte Teile, Formstücke
und Verbindungsmittel.

Dachflächenfenster gelten als für die ausgeschriebene
Eindeckung beschrieben. Vom Hersteller dafür
vorgesehene Anschluss- und Formteile sind entsprechend
einzukalkulieren.

2.3.10  Außenwandbekleidungen

Bei Außenwandbekleidungen ist bezüglich der
Gerüstverankerung sowie des Vorganges des Gerüstabbaus
in Abhängigkeit vom Wandbekleidungssystem mit dem für
den Gerüstbau verantwortlichen Unternehmen bzw. der
Bauleitung Rücksprache zu halten.

2.3.11  Sanierung

Bei Dacherneuerungsarbeiten darf grundsätzlich nur so
viel abgedeckt werden, wie auch am gleichen Tag
eingedeckt werden kann. Diese Leistungen dürfen bei
Witterungsverhältnissen, die sich nachteilig auf die
Leistung oder die vorhandene Bausubstanz auswirken
können, nur ausgeführt werden, wenn durch geeignete
Maßnahmen Schäden ausgeschlossen werden können.

Asbestzementprodukte sind unter Beachtung der
Technischen Regeln für Gefahrstoffe zerstörungsfrei zu
demontieren. Der Aufsichtsführende muss für die
Behandlung von Asbestzementprodukten sachkundig sein.

2.4  Preisinhalte

Der Auftragnehmer hat während der Arbeitszeit und bei
technisch bzw. arbeitszeitlich bedingter Unterbrechung
der Arbeiten bei Erfordernis vorsorglich für eine
ausreichende provisorische Abdeckung gemäß Abschnitt
4.1.10 ATV DIN 18299 zu sorgen. Ansprüche des
Auftragnehmers gemäß Nr. 4.2.6 DIN 18299 bzw. Nr. 4.2.1
DIN 18338 werden davon nicht berührt.

Ist der Auftragnehmer mit der Verkehrssicherung der
Baustelle beauftragt, so gehört dazu auch die laufende
Kontrolle der Sicherungseinrichtungen. Die zeitlichen
Abstände der Kontrollen richten sich nach den örtlichen
Gegebenheiten.

Ergänzend zu Nr. 4.1 DIN 18338 gelten als
Nebenleistung:

-  Schräger Anschluss von Dachlatten.
-  Ermittlung der Anzahl der Klammern, wenn
Verklammerung vorgesehen ist.
-  Doppelte Konterlatten bei Stößen der Traglattung,
wenn m2 als Einheit vorgesehen ist.
-  Das Lüften der Räume und das Staubsaugen in
geschlossenen Räumen nach der Verarbeitung oder dem
Trennen von Mineralfasererzeugnissen.

2.5  Abrechnungshinweise

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

2.8  Besondere Nutzungsanforderungen

### Bereich 02 Dachdeckerarbeiten

#### Abschnitt 02.01 Baustelleneinrichtung

**02.01.0010 Baustelleneinrichtung/ -räumung**
Geräte, Werkzeuge und sonstige Betriebsmittel, die zur
Durchführung der Arbeiten erforderlich sind, auf die
Baustelle bringen und aufbauen. Vorhaltekosten der
Baustelleneinrichtung sowie der benötigten Maschinen
sind in dieser Position einzurechnen. Nach Abschluss
der Arbeiten sind alle Geräte, Werkzeuge und sonstige
Betriebsmittel und Werkstoffreste wieder abzubauen bzw.
abzufahren/zu entsorgen. Die in Anspruch genommenen
Flächen sind sauber zu hinterlassen.
Menge: 1,000 psch

**02.01.0020 Bautoilette mit Waschplatz**
Bautoilette mit Waschplatz zur Miete,
Vorhaltezeit 4 Wochen
inkl. regelmäßger Entleerung und Reinigung
Menge: 1,000 St

**02.01.0030 Vorhaltung Bautoilette**
je weitere Woche
Menge: 2,000 StWo

#### Abschnitt 02.02 Gerüstarbeiten

**02.02.0010 Standgerüst Auf- und Abbau**
Standgerüst Auf- und Abbau
Standgerüst der Lastkklasse 3, 2,0 KN/m², Breitenklasse
W 06 aufbauen und abbauen, einschl.innenliegendem
Leitergang
nach DIN 4420 Teil 1 / DIN EN 12811-1.
Das Gerüst ist vor unbefugtem Betreten mittels
geeigneten Maßnahmen zu schützen.
Menge: 280,000 m²

**02.02.0020 Gerüstmiete**
Gerüstmiete
Miete für jede angefangene Woche
Menge: 1680,000 m²

**02.02.0030 Dachdeckerfangnetz 2,00 m**
Dankdeckerfangnetz 2,00 m hoch montieren und abnehmen
nach DIN 4420 Teil 1 / DIN EN 12811-1.
Menge: 90,000 m

**02.02.0040 Miete Dachdeckerfangnetz**
Miete Dachdeckerfangnetz
Miete für jede angefangene Woche
Menge: 540,000 mWo

**02.02.0050 Gitterträgerüberbauung**
Gitterträgerüberbauung über Einfahrten, Durchgängen und
nicht tragfähigen Dächern erstellen und abbauen nach
DIN EN 12811-1.
Menge: 30,000 m

**02.02.0060 Miete Gitterträgerüberbauung**
Miete Gitterträgerüberbauung
Miete für jede angefangene Woche
Menge: 180,000 mWo

**02.02.0070 Einzäunung Gerüst mit Schellen**
Einzäunung des Gerüsts mit Schellen,
zum Schutz gegen unbefugtes Betreten
Menge: 90,000 m

#### Abschnitt 02.03 Dachdeckerarbeiten

**02.03.0010 Abbruch und Demontage der Dacheindeckung**
Abbruch und Demontage der Dacheindeckung komplett bis
auf die Sparren (Ziegel, Lattung, Anschlüsse,
Verblechung etc.)
inkl. Transport und fachgerechter Entsorgung.
Menge: 320,000 m²

**02.03.0020 Provisorische Abdeckung**
Provisorische Abdeckung der offenen Flächen mittels
Planen
Menge: 320,000 m²

**02.03.0030 Unterspannbahn liefern und verlegen**
Menge: 320,000 m²

**02.03.0040 Konterlattung aus Dachlatten 30/50 mm**
liefern und fachgerecht befestigt,
inkl. Nageldichtband
Menge: 320,000 m²

**02.03.0050 Dachlatten 30/50 mm**
Dachfläche paralell zur Traufe einlatten mit
imprägnierten Dachlatten 30/50 mm, Lattweite nach
Vorschrift,
einschließlich Lieferung
Menge: 320,000 m²

**02.03.0060 Trauf- Keilbohle liefern und montieren**
Traufbohle 150 * 50 * 30, liefern und am Traufbereich
befestigen
Menge: 80,000 m

**02.03.0070 Betonstein Ziegel**
Betonstein Dachziegel liefern und nach Vorschrift
fachgerecht verlegen.
Menge: 320,000 m²

**02.03.0080 Verklammerung**
Verklammerung als Zulage
Menge: 320,000 m²

**02.03.0090 Zulage: Deckung einseitig anarbeiten**
soweit nicht in den vorstehenden Positionen enthalten.
Größer 1/2 Ziegel.
Menge: 16,000 m

**02.03.0100 Wandanschluss eindecken**
Wandanschluss eindecken
- Walzblei 300 mm rotbraun, Nocken anfertigen und
verlegen
- Kappleiste / Profil Alu 60mm montieren und versiegeln

- Pinselputz
Menge: 8,000 m

**02.03.0110 First / Grat herstellen**
First / Grat passend zum System herstellen
Menge: 40,000 m

**02.03.0120 Ortgang ausbilden**
Ortgang mit Stirnbrett und Ortgangsteinen passend zum
System fachgerecht ausbilden
Menge: 8,000 m

**02.03.0130 Dachrinne liefern und verlegen**
Dachrinne 6 tlg. Zink incl. Zubehör, Traufblech und
Tropfkante, Anbindung an vorhandene Fallrohre,
Lüftungsband, liefern und verlegen
Menge: 80,000 m

USt %: 19,00
